# RED DE SANEAMIENTO LOMO CABALLO

- Propiedad del archivo: RIB Spain
- Formato: FIEBDC-3/2016
- Programa: Presto 20.03
- Tipo: presupuesto
- Fecha de los precios: 31/03/2023
- Divisa: EUR
- Costes indirectos: 3 %
- Gastos generales: 13 %
- Beneficio industrial: 6 %
Importe: 202753.11

## C01 DEMOLICIONES (13/05/2019)
Importe: 8628.32

**01.01** m Corte pavimento asfalto/hormigón (13/05/2019)
1342.22 m × 2.6 (2.68 con costes indirectos) = 3597.15
Corte de pavimento de aglomerado asfáltico u hormigón, mediante máquina cortadora hasta una profundidad de 25 cm, incluso replanteo y limpieza.

| Código | Ud | Descripción | Rendimiento | Precio | Importe |
|---|---|---|---|---|---|
| U04E0020 | h | Cortadora de pavimento asfalto/hormigón (maquinaria; 13/05/2019) | 0.1 | 10.23 | 1.02 |
| M01A0030 | h | Peón (mano de obra) | 0.1 | 15.81 | 1.58 |
|  |  | Total |  |  | 2.6 |

| Medición | Uds. | Largo | Ancho | Parcial |
|---|---|---|---|---|
| P01-P02 | 2 | 42.5 |  | 85.00 |
| P02-PR03 | 2 | 38 |  | 76.00 |
| PR03-PR04 | 2 | 44.5 |  | 89.00 |
| PR04-P05 | 2 | 41.4 |  | 82.80 |
| P05-P06 | 2 | 40 |  | 80.00 |
| P06-P07 | 2 | 43.6 |  | 87.20 |
| P07-P08 | 2 | 50 |  | 100.00 |
| P08-P09 | 2 | 20 |  | 40.00 |
| P09-P10 | 2 | 25.46 |  | 50.92 |
| P10-P11 | 2 | 31.15 |  | 62.30 |
| P11-PR12 | 2 | 46 |  | 92.00 |
| PR12-PR13 | 2 | 46 |  | 92.00 |
| PR13-PR14 | 2 | 46 |  | 92.00 |
| PR14-P15 | 2 | 46 |  | 92.00 |
| P15-P16 | 2 | 45.5 |  | 91.00 |
| Acometidas | 2 | 26 | 2.5 | 130.00 |
| Subtotal |  |  |  | 1342.22 |
| Total |  |  |  | 1342.22 |

**01.02** m³ Demolición de pavimento de hormigón
7.8 m³ × 9.62 (9.91 con costes indirectos) = 77.30
Demolición de pavimento de hormigón existente de cualquier espesor, incluso bajas por rendimiento de paso de vehículos, demolición de aceras, isletas, bordillos y toda clase de piezas especiales de pavimentación, con medios mecánicos, i/ carga de escombros sobre camión o contenedor.

| Código | Ud | Descripción | Rendimiento | Precio | Importe |
|---|---|---|---|---|---|
| M01A0010 | h | Oficial primera (mano de obra) | 0.1 | 16.8 | 1.68 |
| M01A0030 | h | Peón | 0.15 | 15.81 | 2.37 |
| QAA0020 | h | Retroexcavadora 72 kW (maquinaria) | 0.15 | 37.14 | 5.57 |
|  |  | Total |  |  | 9.62 |

| Medición | Uds. | Largo | Ancho | Alto | Parcial |
|---|---|---|---|---|---|
| Acometidas | 26 | 2.5 | 0.6 | 0.2 | 7.80 |
| Total |  |  |  |  | 7.8 |

**01.03** m² Demolición mecánica firmes asfálticos.
482.37 m² × 6.23 (6.42 con costes indirectos) = 3096.82
Demolición mecánica de firmes asfálticos hasta un espesor de 25 cm y carga de escombros sobre camión.

| Código | Ud | Descripción | Rendimiento | Precio | Importe |
|---|---|---|---|---|---|
| M01A0010 | h | Oficial primera | 0.15 | 16.8 | 2.52 |
| QAA0020 | h | Retroexcavadora 72 kW | 0.1 | 37.14 | 3.71 |
|  |  | Total |  |  | 6.23 |

| Medición | Uds. | Largo | Ancho | Parcial |
|---|---|---|---|---|
| P01-P02 | 1 | 42.5 | 0.6 | 25.50 |
| P02-PR03 | 1 | 38 | 0.6 | 22.80 |
| PR03-PR04 | 1 | 44.5 | 0.8 | 35.60 |
| PR04-P05 | 1 | 41.4 | 1 | 41.40 |
| P05-P06 | 1 | 40 | 0.6 | 24.00 |
| P06-P07 | 1 | 43.6 | 0.6 | 26.16 |
| P07-P08 | 1 | 50 | 0.6 | 30.00 |
| P08-P09 | 1 | 20 | 0.8 | 16.00 |
| P09-P10 | 1 | 25.46 | 1 | 25.46 |
| P10-P11 | 1 | 31.15 | 1 | 31.15 |
| P11-PR12 | 1 | 46 | 0.6 | 27.60 |
| PR12-PR13 | 1 | 46 | 0.8 | 36.80 |
| PR13-PR14 | 1 | 46 | 0.8 | 36.80 |
| PR14-P15 | 1 | 46 | 0.8 | 36.80 |
| P15-P16 | 1 | 45.5 | 0.6 | 27.30 |
| Acometidas | 26 | 2.5 | 0.6 | 39.00 |
| Subtotal |  |  |  | 482.37 |
| Total |  |  |  | 482.37 |

**D01I0010** m³ Transporte de escombros en camión.
104.27 m³ × 17.29 (17.81 con costes indirectos) = 1857.05
Transporte de escombros en camión a gestor de residuos autorizado. Distancia máx. 10 km.

| Código | Ud | Descripción | Rendimiento | Precio | Importe |
|---|---|---|---|---|---|
| QAB0030 | h | Camión basculante 15 t (maquinaria) | 0.45 | 38.42 | 17.29 |
|  |  | Total |  |  | 17.29 |

| Medición | Uds. | Largo | Ancho | Parcial |
|---|---|---|---|---|
| Firmes asfálticos | 1 | 482.37 | 0.2 | 96.47 |
| Pavimento hormigón | 1 | 7.8 |  | 7.80 |
| Subtotal |  |  |  | 104.27 |
| Total |  |  |  | 104.27 |

## C02 MOVIMIENTO DE TIERRAS
Importe: 47268.97

**D02C0010** m³ Excav. en zanjas, pozos cualquier terreno, medios mecánicos
954.83 m³ × 19.84 (20.44 con costes indirectos) = 19516.73
Excavación en zanjas, pozos o cimientos, en todo tipo de terreno, con medios mecánicos, refino y compactación del fondo de la excavación, incluso carga y transporte de material sobrante a vertedero autorizado.

| Código | Ud | Descripción | Rendimiento | Precio | Importe |
|---|---|---|---|---|---|
| M01A0010 | h | Oficial primera | 0.02 | 16.8 | 0.34 |
| M01A0030 | h | Peón | 0.2 | 15.81 | 3.16 |
| QAA0020 | h | Retroexcavadora 72 kW | 0.3 | 37.14 | 11.14 |
| QBB0010 | h | Compresor caudal 2,5 m³/min 2 martillos. (maquinaria) | 0.1 | 13.55 | 1.36 |
| QAB0030 | h | Camión basculante 15 t | 0.1 | 38.42 | 3.84 |
|  |  | Total |  |  | 19.84 |

| Medición | Uds. | Largo | Ancho | Alto | Parcial |
|---|---|---|---|---|---|
| P01-P02 | 1 | 42.5 | 0.6 | 1.3 | 33.15 |
| P02-PR03 | 1 | 38 | 0.6 | 1.3 | 29.64 |
| PR03-PR04 | 1 | 44.5 | 0.8 | 2.5 | 89.00 |
| PR04-P05 | 1 | 41.4 | 1 | 3 | 124.20 |
| P05-P06 | 1 | 40 | 0.6 | 1.3 | 31.20 |
| P06-P07 | 1 | 43.6 | 0.6 | 1.3 | 34.01 |
| P07-P08 | 1 | 50 | 0.6 | 1.3 | 39.00 |
| P08-P09 | 1 | 20 | 0.8 | 1.85 | 29.60 |
| P09-P10 | 1 | 25.46 | 1 | 3.2 | 81.47 |
| P10-P11 | 1 | 31.15 | 1 | 2.7 | 84.11 |
| P11-PR12 | 1 | 46 | 0.6 | 1.3 | 35.88 |
| PR12-PR13 | 1 | 46 | 0.8 | 2.2 | 80.96 |
| PR13-PR14 | 1 | 46 | 0.8 | 2.7 | 99.36 |
| PR14-P15 | 1 | 46 | 0.8 | 2.2 | 80.96 |
| P15-P16 | 1 | 45.5 | 0.6 | 1.3 | 35.49 |
| Acometidas | 26 | 2.5 | 0.6 | 1.2 | 46.80 |
| Subtotal |  |  |  |  | 954.83 |
| Total |  |  |  |  | 954.83 |

**A06C0010** m³ Relleno de zanjas con arena de montaña
223.26 m³ × 25.3 (26.06 con costes indirectos) = 5818.16
Relleno de zanjas con arena arena de montaña, compactado por capas de 30 cm de espesor al proctor modificado del 95 %, incluso extendido, refino y riego.

| Código | Ud | Descripción | Rendimiento | Precio | Importe |
|---|---|---|---|---|---|
| M01A0010 | h | Oficial primera | 0.1 | 16.8 | 1.68 |
| M01A0030 | h | Peón | 0.3 | 15.81 | 4.74 |
| E01E0010 | m³ | Agua (material) | 0.2 | 2.21 | 0.44 |
| E99montaña | m³ | Arena de montaña (material; 04/12/2023) | 1 | 17 | 17.00 |
| QAA0020 | h | Retroexcavadora 72 kW | 0.02 | 37.14 | 0.74 |
| QBD0020 | h | Compactador manual, tipo pequeño de rodillo vibrante de 0,60 t (maquinaria) | 0.1 | 6.96 | 0.70 |
|  |  | Total |  |  | 25.3 |

| Medición | Uds. | Largo | Ancho | Alto | Parcial |
|---|---|---|---|---|---|
| P01-P02 | 1 | 42.5 | 0.6 | 0.6 | 15.30 |
| P02-PR03 | 1 | 38 | 0.6 | 0.6 | 13.68 |
| PR03-PR04 | 1 | 44.5 | 0.8 | 0.6 | 21.36 |
| PR04-P05 | 1 | 41.4 | 1 | 0.6 | 24.84 |
| P05-P06 | 1 | 40 | 0.6 | 0.6 | 14.40 |
| P06-P07 | 1 | 43.6 | 0.6 | 0.6 | 15.70 |
| P07-P08 | 1 | 50 | 0.6 | 0.6 | 18.00 |
| P08-P09 | 1 | 20 | 0.8 | 0.6 | 9.60 |
| P09-P10 | 1 | 25.46 | 1 | 0.6 | 15.28 |
| P10-P11 | 1 | 31.15 | 1 | 0.6 | 18.69 |
| P11-PR12 | 1 | 46 | 0.6 | 0.6 | 16.56 |
| PR12-PR13 | 1 | 46 | 0.8 | 0.6 | 22.08 |
| PR13-PR14 | 1 | 46 | 0.8 | 0.6 | 22.08 |
| PR14-P15 | 1 | 46 | 0.8 | 0.6 | 22.08 |
| P15-P16 | 1 | 45.5 | 0.6 | 0.6 | 16.38 |
|  | -1 | 611 | 0.07 |  | -42.77 |
| Subtotal |  |  |  |  | 223.26 |
| Total |  |  |  |  | 223.26 |

**D02D0060** m³ Relleno de zanjas material excavación.
553.33 m³ × 11.59 (11.94 con costes indirectos) = 6606.76
Relleno de zanjas con materiales seleccionados de préstamos o procedentes de la excavación, incluso extendido, regado y compactado por capas de 30 cm, al proctor modificado del 95 %

| Código | Ud | Descripción | Rendimiento | Precio | Importe |
|---|---|---|---|---|---|
| A06C0020 | m³ | Relleno de zanjas compactado con productos procedentes de las mismas. | 1 | 11.59 | 11.59 |
|  |  | Total |  |  | 11.59 |

| Medición | Uds. | Largo | Ancho | Alto | Parcial |
|---|---|---|---|---|---|
| P01-P02 | 1 | 42.5 | 0.6 | 0.5 | 12.75 |
| P02-PR03 | 1 | 38 | 0.6 | 0.5 | 11.40 |
| PR03-PR04 | 1 | 44.5 | 0.8 | 1.7 | 60.52 |
| PR04-P05 | 1 | 41.4 | 1 | 2.2 | 91.08 |
| P05-P06 | 1 | 40 | 0.6 | 0.5 | 12.00 |
| P06-P07 | 1 | 43.6 | 0.6 | 0.5 | 13.08 |
| P07-P08 | 1 | 50 | 0.6 | 0.5 | 15.00 |
| P08-P09 | 1 | 20 | 0.8 | 1.05 | 16.80 |
| P09-P10 | 1 | 25.46 | 1 | 2.4 | 61.10 |
| P10-P11 | 1 | 31.15 | 1 | 1.9 | 59.19 |
| P11-PR12 | 1 | 46 | 0.6 | 0.5 | 13.80 |
| PR12-PR13 | 1 | 46 | 0.8 | 1.4 | 51.52 |
| PR13-PR14 | 1 | 46 | 0.8 | 1.9 | 69.92 |
| PR14-P15 | 1 | 46 | 0.8 | 1.4 | 51.52 |
| P15-P16 | 1 | 45.5 | 0.6 | 0.5 | 13.65 |
| Subtotal |  |  |  |  | 553.33 |
| Total |  |  |  |  | 553.33 |

**D02F0040** m² Entibación cuajada zanja o pozo.
575.35 m² × 25.86 (26.64 con costes indirectos) = 15327.32
Entibación cuajada de zanja o pozo, hasta 1 m de ancho, con madera, para una protección del 70 %.

| Código | Ud | Descripción | Rendimiento | Precio | Importe |
|---|---|---|---|---|---|
| M01A0010 | h | Oficial primera | 0.5 | 16.8 | 8.40 |
| M01A0030 | h | Peón | 0.5 | 15.81 | 7.91 |
| E01MA0020 | kg | Clavos 2" (material) | 0.1 | 2.5 | 0.25 |
| E01IB0010 | m³ | Madera pino gallego en tablas 25 mm (material) | 0.018 | 350 | 6.30 |
| E01IA0110 | m³ | Madera pino gallego (material) | 0.008 | 375 | 3.00 |
|  |  | Total |  |  | 25.86 |

| Medición | Uds. | Largo | Alto | Parcial |
|---|---|---|---|---|
| PR04-P05 | 2 | 20 | 3 | 120.00 |
| P09-P10 | 2 | 25.46 | 3.2 | 162.94 |
| P10-P11 | 2 | 31.15 | 2.7 | 168.21 |
| PR13-PR14 | 2 | 23 | 2.7 | 124.20 |
| Subtotal |  |  |  | 575.35 |
| Total |  |  |  | 575.35 |

## C03 SANEAMIENTO (19/09/2011)
Importe: 60196.97

**D29DAB0040** m Tub. saneam. PEAD D315 Condusan
611 m × 24.61 (25.35 con costes indirectos) = 15488.85
Tubería de saneamiento de polietileno de alta densidad, SN-8 (rigidez anular nominal 8 kN/m²), según UNE-EN 13476, Condusan de Tuyper o equivalente, de D 315 mm, compuesta de dos capas: una exterior en color negro y corrugada y una interior lisa y en color blanco, con junta elástica, enterrada en zanja, con p.p. de pequeño material, incluso solera de arena de 10 cm de espesor, nivelación del tubo, sin incluir excavación ni relleno de la zanja. Totalmente instalada y probada.

| Código | Ud | Descripción | Rendimiento | Precio | Importe |
|---|---|---|---|---|---|
| M01A0010 | h | Oficial primera | 0.04 | 16.8 | 0.67 |
| M01A0030 | h | Peón | 0.06 | 15.81 | 0.95 |
| E28EC0040 | m | Tubería saneam. PEAD SN8 D 315 mm, Condusan (material) | 1 | 20.17 | 20.17 |
| E01CA0020 | m³ | Arena seca (material) | 0.082 | 29.16 | 2.39 |
| QAC0010 | h | Camión grúa 20 t (maquinaria; 04/12/2023) | 0.01 | 42.5 | 0.43 |
|  |  | Total |  |  | 24.61 |

**MH-20zanja** m³ Hormigón HM-20/B/20/X0 relleno zanjas
96.47 m³ × 136.53 (140.63 con costes indirectos) = 13566.58
Relleno de zanja con hormigón HM-20/B/20/X0, de 20 cm de espesor, totalmente terminado y curado.

| Código | Ud | Descripción | Rendimiento | Precio | Importe |
|---|---|---|---|---|---|
| M01A0010 | h | Oficial primera | 0.3 | 16.8 | 5.04 |
| M01A0030 | h | Peón | 0.6 | 15.81 | 9.49 |
| E01HCA0010 | m³ | Horm prep HM-20/B/20/X0 (material; 04/12/2023) | 1 | 122 | 122.00 |
|  |  | Total |  |  | 136.53 |

| Medición | Uds. | Largo | Ancho | Alto | Parcial |
|---|---|---|---|---|---|
| P01-P02 | 1 | 42.5 | 0.6 | 0.2 | 5.10 |
| P02-PR03 | 1 | 38 | 0.6 | 0.2 | 4.56 |
| PR03-PR04 | 1 | 44.5 | 0.8 | 0.2 | 7.12 |
| PR04-P05 | 1 | 41.4 | 1 | 0.2 | 8.28 |
| P05-P06 | 1 | 40 | 0.6 | 0.2 | 4.80 |
| P06-P07 | 1 | 43.6 | 0.6 | 0.2 | 5.23 |
| P07-P08 | 1 | 50 | 0.6 | 0.2 | 6.00 |
| P08-P09 | 1 | 20 | 0.8 | 0.2 | 3.20 |
| P09-P10 | 1 | 25.46 | 1 | 0.2 | 5.09 |
| P10-P11 | 1 | 31.15 | 1 | 0.2 | 6.23 |
| P11-PR12 | 1 | 46 | 0.6 | 0.2 | 5.52 |
| PR12-PR13 | 1 | 46 | 0.8 | 0.2 | 7.36 |
| PR13-PR14 | 1 | 46 | 0.8 | 0.2 | 7.36 |
| PR14-P15 | 1 | 46 | 0.8 | 0.2 | 7.36 |
| P15-P16 | 1 | 45.5 | 0.6 | 0.2 | 5.46 |
| Acometidas | 26 | 2.5 | 0.6 | 0.2 | 7.80 |
| Subtotal |  |  |  |  | 96.47 |
| Total |  |  |  |  | 96.47 |

**D29DBB0030** ud Pozo registro circular D=1,20 m horm., parte fija (sup e inf), tapa fund dúctil EJ-Norinco (19/09/2011)
12 ud × 592.76 (610.54 con costes indirectos) = 7326.48
Pozo de registro circular (parte fija), prefabricado de hormigón armado, de diámetro interior 1,20 m, con marcado CE s/UNE-EN 1917 y UNE 127917, formado por pieza inferior constituída por base de pozo de 1200x1000 mm (Dxh) y pieza superior constituída por cono de 1200/625x1000 mm (D inf/sup x h), incluso pates montados en fábrica, registro reforzado D 400, s/UNE EN 124, de fundición dúctil EJ-Norinco o equivalente, de D=600 mm, juntas de estanqueidad o material de sellado, conexión a conducciones, incluso excavación precisa, relleno de trasdós con carga y transporte de tierras sobrantes a vertedero, totalmente terminado, según C.T.E. DB HS-5.

| Código | Ud | Descripción | Rendimiento | Precio | Importe |
|---|---|---|---|---|---|
| M01A0030 | h | Peón | 0.5 | 15.81 | 7.91 |
| M01A0010 | h | Oficial primera | 0.5 | 16.8 | 8.40 |
| QAC0010 | h | Camión grúa 20 t | 0.45 | 42.5 | 19.13 |
| E28BCA0110 | ud | Tapa redonda articulada y marco octogonal p/ calzada, ø 600 mm, fund dúctil, D-400, TWINO SR, EJ-NORINCO (material; 23/03/2017) | 1 | 222.25 | 222.25 |
| E28AC0050 | ud | Cono de pozo 1200/625x850 (Dxh) e=120 mm i/pates (material; 19/09/2011) | 1 | 170.45 | 170.45 |
| E01HCA0010 | m³ | Horm prep HM-20/B/20/X0 | 1 | 122 | 122.00 |
| E28AD0030 | ud | Junta de goma D=1200 mm para pozos de registro para unión entre dos piezas. (material; 10/10/2012) | 1 | 11.94 | 11.94 |
| A06D0020 | m³ | Carga mecánica, transporte tierras vertedero, camión, máx. 10 km | 3.5 | 5.27 | 18.45 |
| A06C0030 | m³ | Relleno localizado con material de excavación. | 1.39 | 8.8 | 12.23 |
|  |  | Total |  |  | 592.76 |

| Medición | Uds. | Parcial |
|---|---|---|
|  | 11 | 11.00 |
|  | 1 | 1.00 |
| Subtotal |  | 12.00 |
| Total |  | 12 |

**D29DBB0040** m Pozo registro circular D=1,20 m horm., parte variable (central) (19/09/2011)
4.5 m × 251.31 (258.85 con costes indirectos) = 1164.83
Pozo de registro circular (parte variable), prefabricado de hormigón armado, de diámetro interior 1,20 m, con marcado CE s/UNE-EN 1917 y UNE 127917, formado por anillos de 1200/1200 mm (Dxh), incluso pates montados en fábrica, juntas de estanqueidad o material de sellado, incluso excavación precisa, relleno de trasdós con carga y transporte de tierras sobrantes a vertedero, totalmente terminado, según C.T.E. DB HS-5.

| Código | Ud | Descripción | Rendimiento | Precio | Importe |
|---|---|---|---|---|---|
| M01A0030 | h | Peón | 0.3 | 15.81 | 4.74 |
| M01A0010 | h | Oficial primera | 0.3 | 16.8 | 5.04 |
| QAC0010 | h | Camión grúa 20 t | 0.2 | 42.5 | 8.50 |
| E28AC0060 | ud | Anillo de pozo 1200/1000 (Dxh) e=120 mm i/pates (material; 19/09/2011) | 0.833 | 237.95 | 198.21 |
| E28AD0030 | ud | Junta de goma D=1200 mm | 0.833 | 11.94 | 9.95 |
| A06D0020 | m³ | Carga mecánica, transporte tierras vertedero, camión, máx. 10 km | 2.9 | 5.27 | 15.28 |
| A06C0030 | m³ | Relleno localizado con material de excavación. | 1.09 | 8.8 | 9.59 |
|  |  | Total |  |  | 251.31 |

| Medición | Uds. | Parcial |
|---|---|---|
| P10 | 3 | 3.00 |
| P09 | 1.5 | 1.50 |
| Subtotal |  | 4.50 |
| Total |  | 4.5 |

**D29DBA0010** ud Arqueta acometida a red alcantarillado, deriv. o registro, 40x40 cm, tapa dúctil EJ-Norinco (03/07/2012)
26 ud × 372.17 (383.34 con costes indirectos) = 9966.84
Arqueta de acometida a la red de alcantarillado, derivación o registro, de dimensiones interiores 40x40 cm, ejecutada con paredes y solera de hormigón en masa de fck=15 N/mm² de 15 cm de espesor, registro peatonal D-250, s/UNE EN 124, de fundición dúctil EJ-Norinco o equivalente, p.p. de tubería de PVC de D 200 mm, incluso excavación, relleno de trasdós con carga y transporte de tierras sobrantes a vertedero, encofrado y desencofrado, acometida y remate de tubos. Totalmente terminada s/ordenanzas municipales.

| Código | Ud | Descripción | Rendimiento | Precio | Importe |
|---|---|---|---|---|---|
| D02C0030 | m³ | Excav. manual en zanjas terreno compacto. | 0.48 | 39.98 | 19.19 |
| A06D0020 | m³ | Carga mecánica, transporte tierras vertedero, camión, máx. 10 km | 0.28 | 5.27 | 1.48 |
| A03A0030 | m³ | Hormigón en masa de fck= 15 N/mm² (03/07/2012) | 0.35 | 113.03 | 39.56 |
| A05AG0020 | m² | Encofrado y desencof. en paredes de arquetas, cámaras y sótanos. | 1.28 | 20.31 | 26.00 |
| E28EBB0040 | m | Tub. PVC-U saneam. D 200 mm j. elást. SN-4, TERRAIN (material) | 2.5 | 38.65 | 96.63 |
| E28BBA0110 | ud | Tapa y marco cuadrado, 400x400 mm fund dúctil, C-250, SHCC 500, EJ-NORINCO (material; 22/03/2017) | 1 | 156.7 | 156.70 |
| M01A0010 | h | Oficial primera | 1 | 16.8 | 16.80 |
| M01A0030 | h | Peón | 1 | 15.81 | 15.81 |
|  |  | Total |  |  | 372.17 |

**pozres** u Pozo de resalto (19/09/2011)
5 u × 1611.21 (1659.55 con costes indirectos) = 8297.75
Pozo de registro circular (parte fija), prefabricado de hormigón armado, de diámetro interior 1,20 m, con marcado CE s/UNE-EN 1917 y UNE 127917, formado por pieza inferior constituída por base de pozo de 1200x1000 mm (Dxh), pieza superior constituída por cono de 1200/625x1000 mm (D inf/sup x h), y por anillos de 1200/1200 mm (Dxh), incluso pates montados en fábrica incluso pates montados en fábrica, registro reforzado D 400, s/UNE EN 124, de fundición dúctil EJ-Norinco o equivalente, de D=600 mm, juntas de estanqueidad o material de sellado, conexión a conducciones, incluso excavación precisa, relleno de trasdós con carga y transporte de tierras sobrantes a vertedero, totalmente terminado, según C.T.E. DB HS-5.

| Código | Ud | Descripción | Rendimiento | Precio | Importe |
|---|---|---|---|---|---|
| M01A0030 | h | Peón | 4 | 15.81 | 63.24 |
| M01A0010 | h | Oficial primera | 4 | 16.8 | 67.20 |
| QAC0010 | h | Camión grúa 20 t | 1 | 42.5 | 42.50 |
| E28BCA0110 | ud | Tapa redonda articulada y marco octogonal p/ calzada, ø 600 mm, fund dúctil, D-400, TWINO SR, EJ-NORINCO | 1 | 222.25 | 222.25 |
| E28AC0050 | ud | Cono de pozo 1200/625x850 (Dxh) e=120 mm i/pates | 1 | 170.45 | 170.45 |
| E01HCA0010 | m³ | Horm prep HM-20/B/20/X0 | 1 | 122 | 122.00 |
| E28AD0030 | ud | Junta de goma D=1200 mm | 3 | 11.94 | 35.82 |
| E28AC0060 | ud | Anillo de pozo 1200/1000 (Dxh) e=120 mm i/pates | 2 | 237.95 | 475.90 |
| A06D0020 | m³ | Carga mecánica, transporte tierras vertedero, camión, máx. 10 km | 3.5 | 5.27 | 18.45 |
| A06C0030 | m³ | Relleno localizado con material de excavación. | 1.39 | 8.8 | 12.23 |
| E28EC0040 | m | Tubería saneam. PEAD SN8 D 315 mm, Condusan | 1 | 20.17 | 20.17 |
| 1016586 | u | Codo PVC Ø 315 mm x 87º Junta elástica (material; 04/12/2023) | 1 | 142 | 142.00 |
| 1016587 | u | Injerto M-H 87º - Ø 315 mm (material; 04/12/2023) | 1 | 219 | 219.00 |
|  |  | Total |  |  | 1611.21 |

**ENTRONQ315-250** u Injerto acometida saneamiento 315-200 mm
21 u × 202.76 (208.84 con costes indirectos) = 4385.64
Entronque tubería de saneamiento de polietileno de alta densidad, SN-8 (rigidez anular nominal 8 kN/m²), según UNE-EN 13476, de D 315 mm a 250 mm, compuesta de dos capas: una exterior en color negro y corrugada y una interior lisa y en color blanco, con junta elástica. Totalmente instalada y probada.

| Código | Ud | Descripción | Rendimiento | Precio | Importe |
|---|---|---|---|---|---|
| M01A0010 | h | Oficial primera | 0.03 | 16.8 | 0.50 |
| M01A0030 | h | Peón | 0.08 | 15.81 | 1.26 |
| INJ A 45 315-200 |  | Injerto 45º 315-200 mm (material; 04/12/2023) | 1 | 201 | 201.00 |
|  |  | Total |  |  | 202.76 |

## C04 REPOSICIONES (17/06/2002)
Importe: 73336.31

**05.01** m Reposición de reja para recogida de aguas pluviales (10/01/2012)
6 m × 737 (759.11 con costes indirectos) = 4554.66
Reposición de rejilla con capacidad de carga D-400, rejilla articulada rectangular amovible/revers Norinco "Barcino" 1030x528 c/ kit de sujección extra, o equivalente, de fundición dúctil, y norma EN 1563, cumple con la norma europea UNE EN-124, con cierre de tornillos de seguridad, superficie metálica antideslizante, revestida con pintura negra, no toxica, no inflamable y no contaminante, instalada sobre arqueton de hormigón se incluye marco de fijación, en todo su perímetro, elementos de fijación a la arqueta. Totalmente instalada y en funcionamiento.

| Código | Ud | Descripción | Rendimiento | Precio | Importe |
|---|---|---|---|---|---|
| M01A0010 | h | Oficial primera | 1 | 16.8 | 16.80 |
| M01A0030 | h | Peón | 0.5 | 15.81 | 7.91 |
| QBB0010 | h | Compresor caudal 2,5 m³/min 2 martillos. | 0.5 | 13.55 | 6.78 |
| A02E0040 | m³ | Mortero 1:3 de cemento e hidrófugo. (10/01/2012) | 0.1 | 155.11 | 15.51 |
| P09.08 | m | Rejilla imbornal fundición dúctil D-400 (material; 04/12/2023) | 1 | 690 | 690.00 |
|  |  | Total |  |  | 737 |

**05.02** m Recrecido de rejilla de pluviales (10/01/2012)
6 m × 74.08 (76.3 con costes indirectos) = 457.80
Recrecido de rejilla de pluviales hasta cota de pavimento perfectamente enrasada con mortero o micro hormigón con refuerzo de fibras de fraguado rápido según EN 1504-3 o similar específico para tráfico rodado. Incluso desmontaje de marco y tapa existente para su recolocación. Cortes, ajustes, limpieza y totalmente acabada se incluye la demolición del firme, corte de juntas mediante máquina autopropulsada radial. En todos los casos recolocación de tapa existente o colocación de nueva tapa (Se paga aparte), retirada de escombros, limpieza, p.p de medios auxiliares, totalmente terminado y con todas las tareas para la correcta ejecución de la unidad de obra.

| Código | Ud | Descripción | Rendimiento | Precio | Importe |
|---|---|---|---|---|---|
| M01A0010 | h | Oficial primera | 1 | 16.8 | 16.80 |
| M01A0030 | h | Peón | 0.5 | 15.81 | 7.91 |
| A02E0040 | m³ | Mortero 1:3 de cemento e hidrófugo. | 0.1 | 155.11 | 15.51 |
| E01HCA0010 | m³ | Horm prep HM-20/B/20/X0 | 0.25 | 122 | 30.50 |
| QBB0010 | h | Compresor caudal 2,5 m³/min 2 martillos. | 0.1 | 13.55 | 1.36 |
| AA004 | kg | Mortero con refuerzo de fibras para tráfico rodado (04/12/2023) | 0.2 | 10 | 2.00 |
|  |  | Total |  |  | 74.08 |

**05.03** u Recrecido de tapas de pozos y arquetas (10/01/2012)
10 u × 98.78 (101.74 con costes indirectos) = 1017.40
Recrecido de tapas de pozos y arquetas de cualquier servicio hasta cota de pavimento perfectamente enrasada con mortero o micro hormigón con refuerzo de fibras de fraguado rápido según EN 1504-3 o similar específico para tráfico rodado. Incluso desmontaje de marco y tapa existente para su recolocación. Cortes, ajustes, limpieza y totalmente acabada se incluye la demolición del firme, corte de juntas mediante máquina autopropulsada radial. En todos los casos recolocación de tapa existente o colocación de nueva tapa (Se paga aparte), retirada de escombros, limpieza, p.p de medios auxiliares, totalmente terminado y con todas las tareas para la correcta ejecución de la unidad de obra.

| Código | Ud | Descripción | Rendimiento | Precio | Importe |
|---|---|---|---|---|---|
| M01A0010 | h | Oficial primera | 2 | 16.8 | 33.60 |
| M01A0030 | h | Peón | 1 | 15.81 | 15.81 |
| A02E0040 | m³ | Mortero 1:3 de cemento e hidrófugo. | 0.1 | 155.11 | 15.51 |
| E01HCA0010 | m³ | Horm prep HM-20/B/20/X0 | 0.25 | 122 | 30.50 |
| QBB0010 | h | Compresor caudal 2,5 m³/min 2 martillos. | 0.1 | 13.55 | 1.36 |
| AA004 | kg | Mortero con refuerzo de fibras para tráfico rodado | 0.2 | 10 | 2.00 |
|  |  | Total |  |  | 98.78 |

**D03A0040** m² Solera hormigón masa HM-20/B/20/X0, e=20 cm (28/03/2009)
39 m² × 36.13 (37.21 con costes indirectos) = 1451.19
Solera de hormigón en masa de 20 cm de espesor, con hormigón de HM-20/B/20/X0, incluso elaboración, vertido con bomba, extendido, vibrado, fratasado a máquina y ruleteado, curado y formación de juntas de dilatación.

| Código | Ud | Descripción | Rendimiento | Precio | Importe |
|---|---|---|---|---|---|
| M01A0010 | h | Oficial primera | 0.14 | 16.8 | 2.35 |
| M01A0030 | h | Peón | 0.3 | 15.81 | 4.74 |
| E01HAA0010 | m³ | Horm prep HM-20/B/20/X0, bombeado (material; 28/03/2009) | 0.21 | 128.99 | 27.09 |
| QBF0010 | h | Fratasadora (maquinaria) | 0.2 | 9.59 | 1.92 |
| E01E0010 | m³ | Agua | 0.015 | 2.21 | 0.03 |
|  |  | Total |  |  | 36.13 |

| Medición | Uds. | Largo | Ancho | Parcial |
|---|---|---|---|---|
| Acometidas | 26 | 1.5 | 1 | 39.00 |
| Total |  |  |  | 39 |

**DEM007** M3. Fresado de pav. aglomerado (17/06/2002)
7 M3. × 79.67 (82.06 con costes indirectos) = 574.42
Fresado de pavimento de aglomerado, incluso barrido de la superficie y retirada de productos resultantes a gestor de residuos autorizado.

| Código | Ud | Descripción | Rendimiento | Precio | Importe |
|---|---|---|---|---|---|
| equipo014 | d. | Equipo de fresado (maquinaria; 17/06/2002) | 0.031 | 2569.92 | 79.67 |
|  |  | Total |  |  | 79.67 |

| Medición | Uds. | Largo | Ancho | Alto | Parcial |
|---|---|---|---|---|---|
|  | 2 | 10 | 7 | 0.05 | 7.00 |
| Total |  |  |  |  | 7 |

**D29FD0110A** m² Capa de rodadura de calzada, AC 16 surf D (antiguo D-12) e=6 cm (31/05/2006)
3696 m² × 15.01 (15.46 con costes indirectos) = 57140.16
Capa de rodadura de calzada, de 6 cm de espesor, realizada con mezcla asfáltica en caliente tipo hormigón bituminoso, densa, AC 16 surf D (antiguo D-12), con marcado CE según UNE-EN 13108-1, puesta en obra, extendida y compactada, incluido riego de adherencia realizado con emulsión ECR-1 (0,6 kg/m²) rendimiento 0,6 kg/m2.

| Código | Ud | Descripción | Rendimiento | Precio | Importe |
|---|---|---|---|---|---|
| A09B0020 | m² | Riego de adherencia con emulsión ECR-1 (0,6 kg/m²) | 1 | 1.88 | 1.88 |
| D29FD0110 | m² | Capa de rodadura de calzada, AC 16 surf D (antiguo D-12) e=6 cm (31/05/2006) | 1 | 13.13 | 13.13 |
|  |  | Total |  |  | 15.01 |

| Medición | Uds. | Largo | Ancho | Parcial |
|---|---|---|---|---|
|  | 1 | 616 | 6 | 3696.00 |
| Total |  |  |  | 3696 |

**D29IA0070** m Señaliz. horiz. c/raya blanca o amari. a=0,10 m, reflec., Palverol de Palcanarias
1232 m × 1.94 (2 con costes indirectos) = 2464.00
Señalización horizontal con raya blanca o amarilla de 0,10 m de ancho, reflectante, Palverol señalización tráfico de Palcanarias o equivalente, aplicada con máquina pintabandas, incluso premarcaje.

| Código | Ud | Descripción | Rendimiento | Precio | Importe |
|---|---|---|---|---|---|
| E35HD0040 | l | Pintura de señalización vial, PALVEROL SEÑALIZACIÓN TRÁFICO (material) | 0.032 | 14.57 | 0.47 |
| QAF0080 | h | Máquina pintabandas autopropuls airless (maquinaria) | 0.01 | 35.31 | 0.35 |
| QAB0050 | h | Furgón de 3,5 t (maquinaria) | 0.002 | 18.45 | 0.04 |
| M01A0010 | h | Oficial primera | 0.01 | 16.8 | 0.17 |
| M01A0030 | h | Peón | 0.02 | 15.81 | 0.32 |
| M01B0130 | h | Encargado señalización. (mano de obra) | 0.02 | 16.8 | 0.34 |
| E35HD0030 | kg | Microesferas vidrio (material) | 0.06 | 4.12 | 0.25 |
|  |  | Total |  |  | 1.94 |

| Medición | Uds. | Largo | Parcial |
|---|---|---|---|
|  | 2 | 616 | 1232.00 |
| Total |  |  | 1232 |

**D29GFA0040** m Bordillo acera hormigón 100x30x17-15 cm (03/07/2012)
22.5 m × 30.91 (31.84 con costes indirectos) = 716.40
Bordillo para acera de hormigón, de 100x30x17-15 cm, colocado con mortero de cemento 1:5, incluso base y recalce de hormigón y rejuntado.

| Código | Ud | Descripción | Rendimiento | Precio | Importe |
|---|---|---|---|---|---|
| M01A0010 | h | Oficial primera | 0.45 | 16.8 | 7.56 |
| M01A0030 | h | Peón | 0.45 | 15.81 | 7.11 |
| E33LA0010 | ud | Bordill acera de hormigón 100x30x17-15 cm (material) | 1 | 9.17 | 9.17 |
| A03A0030 | m³ | Hormigón en masa de fck= 15 N/mm² | 0.05 | 113.03 | 5.65 |
| A02A0030 | m³ | Mortero 1:5 de cemento (03/07/2012) | 0.01 | 123.87 | 1.24 |
| A01B0010 | m³ | Pasta de cemento (03/07/2012) | 0.001 | 184.32 | 0.18 |
|  |  | Total |  |  | 30.91 |

| Medición | Uds. | Largo | Parcial |
|---|---|---|---|
|  | 15 | 1.5 | 22.50 |
| Total |  |  | 22.5 |

**Losethid** m² Pavimento baldosa hidraúlica (03/07/2012)
22.5 m² × 27.37 (28.19 con costes indirectos) = 634.28
Pavimento de acera de loseta de hidraúlica, clase 3, coeficiente de resistencia al deslizamiento Rd > 45, de medidas e igual a la existente en la zona, sobre solera de hormigón existente, recrecido de arquetas a cota definitiva, i/junta de dilatación y p.p. de medios auxiliares, totalmente terminada. Así mismo se incluirá el acopio del material en obra si fuera necesario.

| Código | Ud | Descripción | Rendimiento | Precio | Importe |
|---|---|---|---|---|---|
| M01A0010 | h | Oficial primera | 0.2 | 16.8 | 3.36 |
| M01A0030 | h | Peón | 0.2 | 15.81 | 3.16 |
| E33A0010 | m² | Baldosa hidraúlica tipo Santo Domingo (material) | 1.05 | 17.49 | 18.36 |
| A02A0040 | m³ | Mortero 1:6 de cemento (03/07/2012) | 0.02 | 115.51 | 2.31 |
| A01B0010 | m³ | Pasta de cemento | 0.001 | 184.32 | 0.18 |
| E01E0010 | m³ | Agua | 0.001 | 2.21 | 0.00 |
|  |  | Total |  |  | 27.37 |

| Medición | Uds. | Largo | Ancho | Parcial |
|---|---|---|---|---|
| Acometidas | 15 | 1.5 | 1 | 22.50 |
| Total |  |  |  | 22.5 |

**04.06** PA Partida alzada reposición riegos (04/12/2023)
1 PA × 3000 (3090 con costes indirectos) = 3090.00
Partida alzada a justificar en reposición de redes de riego existentes.

**04.07** PA Partida alzada servicios afectados e imprevistos (04/12/2023)
1 PA × 1200 (1236 con costes indirectos) = 1236.00
Partida a justificar en reposición de servicios afectados e imprevistos.

## C05 GESTION DE RESIDUOS (12/04/2019)
Importe: 7343.99

**D37CA0010** t Coste vertido de tierras y piedras a instalación de valorización
722.7 t × 5 (5.15 con costes indirectos) = 3721.91
Entrega de tierras y piedras sin sustancias peligrosas (tasa vertido), con código 170504 según la Lista Europea de Residuos (LER) publicada por Orden MAM/304/2002, a gestor de residuos autorizado por la Consejería de Medio Ambiente, para operaciones de valorización o eliminación, según RD 105/2008 y la Ley 22/2011.

| Código | Ud | Descripción | Rendimiento | Precio | Importe |
|---|---|---|---|---|---|
| E41CA0050 | t | Tasa gestor autorizado tierras y piedras sin contaminar, LER 170504 (material) | 1 | 5 | 5.00 |
|  |  | Total |  |  | 5 |

| Medición | Uds. | Largo | Parcial |
|---|---|---|---|
|  | 1.8 | 954.83 | 1718.69 |
|  | -1.8 | 553.33 | -995.99 |
| Subtotal |  |  | 722.70 |
| Total |  |  | 722.7 |

**D37CB0010** t Coste entrega residuos de hormigón a instalación de valorización
18.72 t × 8.5 (8.76 con costes indirectos) = 163.99
Coste de entrega de residuos de hormigón limpios (tasa vertido), con código 170101 según la Lista Europea de Residuos (LER) publicada por Orden MAM/304/2002, a gestor de residuos autorizado por la Consejería de Medio Ambiente, para operaciones de valorización o eliminación, según RD 105/2008 y la Ley 22/2011.

| Código | Ud | Descripción | Rendimiento | Precio | Importe |
|---|---|---|---|---|---|
| E41CA0010 | t | Tasa gestor aut. valorización residuos hormigón, LER 170101 (material) | 1 | 8.5 | 8.50 |
|  |  | Total |  |  | 8.5 |

| Medición | Uds. | Largo | Parcial |
|---|---|---|---|
|  | 2.4 | 7.8 | 18.72 |
| Total |  |  | 18.72 |

**D37CB0040** t Coste entrega residuos mezclados inertes a instalación de valorización
1 t × 10.5 (10.82 con costes indirectos) = 10.82
Coste de entrega de residuos mezclados de hormigón, ladrillos, tejas y materiales cerámicos limpios, sin residuos de yeso o escayola, sin asfalto y sin hormigón armado, (tasa vertido), con código 170107 según la Lista Europea de Residuos (LER) publicada por Orden MAM/304/2002, a gestor de residuos autorizado por la Consejería de Medio Ambiente, para operaciones de valorización o eliminación, según RD 105/2008 y la Ley 22/2011.

| Código | Ud | Descripción | Rendimiento | Precio | Importe |
|---|---|---|---|---|---|
| E41CA0040 | t | Tasa gestor aut. valorización residuos mezclados inertes, LER 170107 (material) | 1 | 10.5 | 10.50 |
|  |  | Total |  |  | 10.5 |

**D37CB0060** t Coste entrega residuos escombro sucio a instalación de valorización (12/04/2019)
1 t × 15 (15.45 con costes indirectos) = 15.45
Coste de entrega de residuos mezclados de construcción y demolición distintos de los especificados en los códigos 17 09 01, 17 09 02 y 17 09 03, que contengan restos de hormigón armado, yeso o similar (sin restos de papel, cartón, madera, plástico...), (tasa vertido), con código 170904 según la Lista Europea de Residuos (LER) publicada por Orden MAM/304/2002, a gestor de residuos autorizado por la Consejería de Medio Ambiente, para operaciones de valorización o eliminación, según RD 105/2008 y la Ley 22/2011.

| Código | Ud | Descripción | Rendimiento | Precio | Importe |
|---|---|---|---|---|---|
| E41CA0045 | t | Tasa gestor aut. valorización residuos escombro sucio a granel, LER 170904 (material; 12/04/2019) | 1 | 15 | 15.00 |
|  |  | Total |  |  | 15 |

**D37CC0020** t Coste entrega residuos de mezclas bituminosas a instalación de valorización
237.99 t × 14 (14.42 con costes indirectos) = 3431.82
Coste de entrega de residuos de mezclas bituminosas sin contenido en alquitrán de hulla (tasa vertido), con código 170302 según la Lista Europea de Residuos (LER) publicada por Orden MAM/304/2002, a gestor de residuos autorizado por la Consejería de Medio Ambiente, para operaciones de valorización o eliminación, según RD 105/2008 y la Ley 22/2011.

| Código | Ud | Descripción | Rendimiento | Precio | Importe |
|---|---|---|---|---|---|
| E41CA0090 | t | Tasa gestor aut. valorización resid. mez. bitum. asfalto sin cont. en hulla, LER 170302 (material) | 1 | 14 | 14.00 |
|  |  | Total |  |  | 14 |

| Medición | Uds. | Largo | Ancho | Parcial |
|---|---|---|---|---|
|  | 2.3 | 482.37 | 0.2 | 221.89 |
|  | 2.3 | 7 |  | 16.10 |
| Subtotal |  |  |  | 237.99 |
| Total |  |  |  | 237.99 |

## C06 SEGURIDAD Y SALUD (27/10/2000)
Importe: 5978.55

### D32A PROTECCIONES INDIVIDUALES (27/10/2000)
Importe: 561.33

**06.01.01** Ud Casco de seguridad (08/10/2020)
5 Ud × 7.52 (7.75 con costes indirectos) = 38.75
Casco de seguridad con arnés de adaptacion, homologado. B.O.E. 30-12-74 y Ordenanza General de Seguridad e Higiene del 9-3-71 Art. 143 MT-1. Norma UNE-EN 397

| Código | Ud | Descripción | Rendimiento | Precio | Importe |
|---|---|---|---|---|---|
| P99.09 | Ud | Casco seguridad homologado (material; 08/10/2020) | 1 | 7.52 | 7.52 |
|  |  | Total |  |  | 7.52 |

Claves: casco de segurid

**06.01.02** Ud Gafa anti-partículas, de policarbonato (01/01/2001)
5 Ud × 10.37 (10.68 con costes indirectos) = 53.40
Gafas protectoras contra impactos, incoloras, homologadas. B.O.E. 17-8-78 y Ordenanza General de Seguridad e Higiene del 9-3-71 Art. 145-146 MT-16

| Código | Ud | Descripción | Rendimiento | Precio | Importe |
|---|---|---|---|---|---|
| P99.11 | Ud | Gafa antipartículas policarbonato (material; 01/01/2001) | 1 | 10.37 | 10.37 |
|  |  | Total |  |  | 10.37 |

**06.01.03** Ud Protectores auditivos (08/07/2007)
5 Ud × 10.61 (10.93 con costes indirectos) = 54.65
Protectores auditivos con arnés a la nuca. B.O.E. 1-9-75. Ordenanza General S. H. de 9-3-71, art. 147 MT-2.

| Código | Ud | Descripción | Rendimiento | Precio | Importe |
|---|---|---|---|---|---|
| P99.10 | Ud | Protectores auditivos (material; 08/07/2007) | 1 | 10.61 | 10.61 |
|  |  | Total |  |  | 10.61 |

Claves: protectores audi

**06.01.04** Ud Par de guantes de uso general (08/02/2021)
10 Ud × 7.15 (7.36 con costes indirectos) = 73.60
Par de guantes de uso general, en lona y serraje.

| Código | Ud | Descripción | Rendimiento | Precio | Importe |
|---|---|---|---|---|---|
| P99.19 | Ud | Par guantes uso general (material; 08/02/2021) | 1 | 7.15 | 7.15 |
|  |  | Total |  |  | 7.15 |

Claves: guantes de uso g

**06.01.05** Ud Par de botas de PVC para agua, caña baja (08/02/2021)
5 Ud × 15.36 (15.82 con costes indirectos) = 79.10
Par de botas de PVC para agua, caña baja, homologada CE s/normativa vigente. Certificado CE. s/R.D. 773/97 y R.D. 1407/92.

| Código | Ud | Descripción | Rendimiento | Precio | Importe |
|---|---|---|---|---|---|
| P99.15 | Ud | Par de botas agua PVC caña baja, CE. (material; 08/02/2021) | 1 | 15.36 | 15.36 |
|  |  | Total |  |  | 15.36 |

**06.01.06** Ud Par de botas de seguridad (02/06/2021)
5 Ud × 22.65 (23.33 con costes indirectos) = 116.65
Par de botas de seguridad con plantilla y puntera de acero Tipo S3,Certificado CE. s/R.D. 773/97 y R.D. 1407/92.

| Código | Ud | Descripción | Rendimiento | Precio | Importe |
|---|---|---|---|---|---|
| P99.18 | Ud | Par botas c/puntera metálica (material; 02/06/2021) | 1 | 22.65 | 22.65 |
|  |  | Total |  |  | 22.65 |

Claves: botas de segurid

**06.01.07** Ud Mascarilla antipolvo (27/10/2000)
10 Ud × 7.38 (7.6 con costes indirectos) = 76.00
Mascarilla antipolvo.Caja compuesta por paquetes de 25 mascarillas.

| Código | Ud | Descripción | Rendimiento | Precio | Importe |
|---|---|---|---|---|---|
| P99.20 | Ud | Mascarilla antipolvo. (material; 27/10/2000) | 1 | 7.38 | 7.38 |
|  |  | Total |  |  | 7.38 |

**06.01.08** Ud Gafa tractorista securizada hermética (23/05/2008)
1 Ud × 12.6 (12.98 con costes indirectos) = 12.98
Gafa tractorista o conductor de minidumper, securizada hermética, homologada CE s/normativa vigente.

| Código | Ud | Descripción | Rendimiento | Precio | Importe |
|---|---|---|---|---|---|
| P99.14 | Ud | Gafa tractorista securizada hermética. CE. (material; 23/05/2008) | 1 | 12.6 | 12.60 |
|  |  | Total |  |  | 12.6 |

**06.01.09** Ud Cinturón tractorista (27/10/2000)
1 Ud × 12.04 (12.4 con costes indirectos) = 12.40

| Código | Ud | Descripción | Rendimiento | Precio | Importe |
|---|---|---|---|---|---|
| P99.21 | Ud | Cinturón tractorista (material; 27/10/2000) | 1 | 12.04 | 12.04 |
|  |  | Total |  |  | 12.04 |

**06.01.10** Ud Chaleco reflectante (08/02/2021)
5 Ud × 8.5 (8.76 con costes indirectos) = 43.80
Chaleco reflectante CE s/normativa vigente.

| Código | Ud | Descripción | Rendimiento | Precio | Importe |
|---|---|---|---|---|---|
| P99.12 | Ud | Chaleco reflectante (material; 08/02/2021) | 1 | 8.5 | 8.50 |
|  |  | Total |  |  | 8.5 |

### D32B PROTECCIONES COLECTIVAS (25/04/2014)
Importe: 1239.68

**D32BB0010** m Valla cerram obras malla electros de acero galv h=2 m (25/04/2014)
10 m × 19.85 (20.45 con costes indirectos) = 204.50
Valla para cerramiento de obras y cerramientos provisionales, de h=2 m, realizado con paneles de malla electrosoldada de acero galvanizado de 3,5x2 m y postes de tubo de ø=40 mm unidos a la malla mediante soldadura, y bases de hormigón armado, i/accesorios de fijación, totalmente montada.

| Código | Ud | Descripción | Rendimiento | Precio | Importe |
|---|---|---|---|---|---|
| M01A0010 | h | Oficial primera | 0.15 | 16.8 | 2.52 |
| M01A0030 | h | Peón | 0.15 | 15.81 | 2.37 |
| E38BB0040 | ud | Valla cerram obras malla electros de acero galv de 3,5x2 m i/postes (material) | 0.29 | 41.71 | 12.10 |
| E38BB0050 | ud | Base p/cerramiento de obras de hormigón armado (material; 25/04/2014) | 0.29 | 9.86 | 2.86 |
|  |  | Total |  |  | 19.85 |

**D32BB0040** ud Valla metálica modular, tipo Ayuntamiento, de 2,50x1,10 m
6 ud × 6.32 (6.51 con costes indirectos) = 39.06
Valla metálica modular, tipo Ayuntamiento, de 2,50 de largo y 1,10 m de altura, (amortización = 10 %), incluso colocación y posterior retirada.

| Código | Ud | Descripción | Rendimiento | Precio | Importe |
|---|---|---|---|---|---|
| M01A0030 | h | Peón | 0.1 | 15.81 | 1.58 |
| E38BB0010 | ud | Valla metálica amarilla de 2,50x1 m (material) | 0.1 | 47.38 | 4.74 |
|  |  | Total |  |  | 6.32 |

**06.02.03** Ud Pasarela metalica de 1,50 x 0,90 X 1,00 metros con barandilla (Hasta 500 Kg) (08/02/2021)
3 Ud × 322.37 (332.04 con costes indirectos) = 996.12
Pasarela metalica de certificada con acreditación CE., con barandillas de 1,50 metros de largo, 0,90 metros de anchura y 1,00 m. de altura, con travesaño central, rodapiés laterales de 150 mm. de altura, 4 asas de transporte, pintadas al horno epoxi-poliéster, superficie antideslizante, sin desniveles mediante chapas con certificado CE. incluso traslado y colocacion. Carga maxima 500 kG uniformemente repartidos. Incluidos todos los cambios y traslados de situacion motivados por el desarrollo de las obras. UNE-EN 12811-1 del 2005, 12811-2 del 2005, 12811-3 del 2003 y UNE-EN13374 del 2003. Certificado CE de toda la estructura i/ señalización en la misma.

| Código | Ud | Descripción | Rendimiento | Precio | Importe |
|---|---|---|---|---|---|
| P99.24 | Ud | Pasarela metalica certificada 1,50 x 0,90 x 1,00 metros con barandilla (material; 08/02/2021) | 1 | 320 | 320.00 |
| M01A0030 | h | Peón | 0.15 | 15.81 | 2.37 |
|  |  | Total |  |  | 322.37 |

### D32C SEÑALIZACIÓN DE SEGURIDAD Y SALUD (01/11/2005)
Importe: 767.52

**D32CA0010** ud Señal de cartel obras, PVC, sin soporte metálico
1 ud × 9.66 (9.95 con costes indirectos) = 9.95
Señal de cartel de obras, de PVC, sin soporte metálico, (amortización = 100 %), incluso colocación y desmontaje.

| Código | Ud | Descripción | Rendimiento | Precio | Importe |
|---|---|---|---|---|---|
| M01A0030 | h | Peón | 0.2 | 15.81 | 3.16 |
| E38CA0030 | ud | Señal cartel obras, PVC, 45x30 cm (material) | 1 | 6.5 | 6.50 |
|  |  | Total |  |  | 9.66 |

**D32CA0020** ud Cartel indicativo de riesgo de PVC, sin soporte metálico
1 ud × 3.43 (3.53 con costes indirectos) = 3.53
Cinta de balizamiento, bicolor (rojo y blanco), (amortización = 100 %), incluso colocación y desmontaje.

**D32CA0030** ud Cartel indicativo de riesgo de PVC, con soporte metálico (03/07/2012)
1 ud × 50.19 (51.7 con costes indirectos) = 51.70
Cartel indicativo de riesgo, con soporte metálico de 1,3 m de altura, (amortización = 100 %) incluso colocación, apertura de pozo, hormigón de fijación, y desmontado.

| Código | Ud | Descripción | Rendimiento | Precio | Importe |
|---|---|---|---|---|---|
| M01A0030 | h | Peón | 0.2 | 15.81 | 3.16 |
| E38CA0020 | ud | Señal obligatoriedad, prohibición y peligro (material) | 1 | 2.64 | 2.64 |
| E38CA0010 | ud | Soporte metálico para señal (trípode portátil) (material) | 1 | 32.79 | 32.79 |
| A03A0010 | m³ | Hormigón en masa de fck= 10 N/mm² (03/07/2012) | 0.064 | 106.68 | 6.83 |
| A06B0020 | m³ | Excavación manual en pozos. | 0.064 | 74.53 | 4.77 |
|  |  | Total |  |  | 50.19 |

**D32CB0030** ud Cono de señalización reflectante
10 ud × 11.17 (11.51 con costes indirectos) = 115.10
Cono de señalización reflectante de 60 cm de altura, incluso colocación y posterior retirada.

| Código | Ud | Descripción | Rendimiento | Precio | Importe |
|---|---|---|---|---|---|
| M01A0030 | h | Peón | 0.05 | 15.81 | 0.79 |
| E38CB0060 | ud | Cono de señalización reflectante 50 cm (material) | 1 | 10.38 | 10.38 |
|  |  | Total |  |  | 11.17 |

**D32CB0040** ud Lámpara para señalización de obras con soporte metálico
2 ud × 27.44 (28.26 con costes indirectos) = 56.52
Lámpara para señalización de obras con soporte metálico y pilas, i/colocación y desmontaje.

| Código | Ud | Descripción | Rendimiento | Precio | Importe |
|---|---|---|---|---|---|
| M01A0030 | h | Peón | 0.05 | 15.81 | 0.79 |
| E38CB0050 | ud | Lámpara intermitente p/señaliz. obras (material) | 1 | 26.65 | 26.65 |
|  |  | Total |  |  | 27.44 |

**06.03.06** ml Malla de señalización de 1,5 m de altura con redondo o similar (20/06/2014)
100 ml × 4.55 (4.69 con costes indirectos) = 469.00
, ca_'f1a baja, homologada CE s/normativa vigente. Certificado CE. s/R.D. 773/97 y R.D. 1407/92._par
}

| Código | Ud | Descripción | Rendimiento | Precio | Importe |
|---|---|---|---|---|---|
| M01A0030 | h | Peón | 0.1 | 15.81 | 1.58 |
| P99.39 | ml | Malla de señalización de polietileno de alta densidad (200 g/m²), (material; 22/03/2016) | 1 | 0.8 | 0.80 |
| P99.74 | Kg | Acero corrugado B 500 S varios diametros manipulado en taller (material; 04/12/2023) | 1.815 | 1.1 | 2.00 |
| P99.65 | Ud | Brida de nylon, de 4,8x200 mm. (material; 08/02/2021) | 3.78 | 0.03 | 0.11 |
| P99.73 | ud | Setas Protectora para redondo de ferralla (material; 20/06/2014) | 0.42 | 0.15 | 0.06 |
|  |  | Total |  |  | 4.55 |

**06.03.07** Ud Cartel de Señalización de cualquier tamaño o contenido (01/11/2005)
2 Ud × 3.06 (3.15 con costes indirectos) = 6.30
Señalización de cualquier medida y tipologia colocada sobre paramento verticial según indicaciones del CSS.

| Código | Ud | Descripción | Rendimiento | Precio | Importe |
|---|---|---|---|---|---|
| P99.58 | Ud | Cartel Indicativo (material; 08/02/2021) | 1 | 1.5 | 1.50 |
| O1 | h | Peón de cualquier oficio (mano de obra; 08/10/2020) | 0.1 | 14.73 | 1.47 |
| %CI | % | Costes indirectos (01/11/2005) | 3 % | 2.97 | 0.09 |
|  |  | Total |  |  | 3.06 |

**06.03.08** Ud Cartel explicativo de corte o desvio (01/11/2005)
2 Ud × 26.9 (27.71 con costes indirectos) = 55.42
Ud de cartel explicativo de color amarillo con letras negras que explica el corte o desvio necesario, temaño 2x1.5, con poste incluidos

| Código | Ud | Descripción | Rendimiento | Precio | Importe |
|---|---|---|---|---|---|
| O1 | h | Peón de cualquier oficio | 0.1 | 14.73 | 1.47 |
| P99.41 | Ud | Cartel Rectangular 2x1.5cmm reflex (material; 08/10/2020) | 1 | 12.65 | 12.65 |
| P99.81 | ml | Tuberia de acero galbanizado 2" (material; 24/08/2017) | 1 | 12 | 12.00 |
| %CI | % | Costes indirectos | 3 % | 26.12 | 0.78 |
|  |  | Total |  |  | 26.9 |

### D32D INSTALACIONES PROVISIONALES (02/06/2021)
Importe: 2256.01

**D32DA0030** ud Transporte a obra, descarga y recogida caseta provisional obra.
1 ud × 235.62 (242.69 con costes indirectos) = 242.69
Transporte a obra, descarga y posterior recogida de caseta provisional de obra.

| Código | Ud | Descripción | Rendimiento | Precio | Importe |
|---|---|---|---|---|---|
| E38DA0030 | ud | Transp., descarga y post. recogida caseta obra (material) | 1 | 204 | 204.00 |
| M01A0030 | h | Peón | 2 | 15.81 | 31.62 |
|  |  | Total |  |  | 235.62 |

**D32DA0020** ud Caseta prefabricada para vestuario, comedor
4 ud × 335.07 (345.12 con costes indirectos) = 1380.48
Caseta prefabricada para vestuario, comedor, de 6,00 x 2,40 x 2,40 m con estructura metálica de perfiles conformados en frio, con cerramiento y techo a base de chapa greca de 23 mm de espesor, prelacado a ambas caras, piso de plancha metálica acabado con PVC, 2 ud de ventanas de hojas correderas de aluminio con rejas y cristales armados, y 1 ud de puerta de perfilería soldada de apertura exterior con cerradura. Alquiler mensual.

| Código | Ud | Descripción | Rendimiento | Precio | Importe |
|---|---|---|---|---|---|
| E38DA0020 | ud | Caseta tipo vest., almacén o comedor, 6x2,4x2,4 m (material) | 0.1 | 3350.72 | 335.07 |
|  |  | Total |  |  | 335.07 |

**06.04.02** mes Baño quimico (02/06/2021)
4 mes × 153.6 (158.21 con costes indirectos) = 632.84
Caseta prefabricada con Baño Quimico. con estructura metálica de perfiles conformados en frio, con cerramiento y techo a base de chapa greca de 23 mm de espesor, prelacado a ambas caras, piso de plancha metálica acabado con PVC, y 1 ud de puerta de perfilería soldada de apertura exterior con cerradura, Incluida conexión a la red existente o fosa.. Para la duración total de la obra, se supone un 20% de amortización del precio por el uso en esta obra.

| Código | Ud | Descripción | Rendimiento | Precio | Importe |
|---|---|---|---|---|---|
| P99.650 | Ud | Mes de alquiler de Baño Químico (material; 02/06/2021) | 1 | 153.6 | 153.60 |
|  |  | Total |  |  | 153.6 |

### D32E PRIMEROS AUXILIOS (01/11/2005)
Importe: 102.17

**D32E0010** ud Botiquín metálico tipo maletín, con contenido sanitario
1 ud × 49.88 (51.38 con costes indirectos) = 51.38
Botiquín metálico tipo maletín, preparado para colgar en pared, con contenido sanitario completo según ordenanzas.

| Código | Ud | Descripción | Rendimiento | Precio | Importe |
|---|---|---|---|---|---|
| E38E0010 | ud | Botiquín metál. tipo maletín c/contenido (material) | 1 | 49.88 | 49.88 |
|  |  | Total |  |  | 49.88 |

**06.05.02** Ud Extintor portátil de polvo (01/11/2005)
1 Ud × 49.31 (50.79 con costes indirectos) = 50.79
Extintor portátil de polvo químico seco contra fuego A B C, de 9 kg, eficacia 34A-233B, tipo Aéro-Feu o similar, colocado, incluídas fijaciones a la pared y acabados s/NTE-IPF-38.

| Código | Ud | Descripción | Rendimiento | Precio | Importe |
|---|---|---|---|---|---|
| P99.55 | Ud | Extintor de polvo 9 Kg, ABCE, Aéro-Feu. (material; 03/04/2012) | 1 | 45 | 45.00 |
| O1 | h | Peón de cualquier oficio | 0.1 | 14.73 | 1.47 |
| %MA | % | Medios auxiliares y resto de obra (17/06/2015) | 3 % | 46.47 | 1.39 |
| %CI | % | Costes indirectos | 3 % | 47.86 | 1.44 |
|  |  | Total |  |  | 49.31 |

### D32F MANO DE OBRA DE SEGURIDAD
Importe: 1051.84

**D32F0010** h Hora de cuadrilla p/conservación y mantenimiento protecciones
16 h × 32.21 (33.18 con costes indirectos) = 530.88
Hora de cuadrilla de seguridad formada por un oficial de 1ª y un peón, para conservación y mantenimiento de protecciones.

| Código | Ud | Descripción | Rendimiento | Precio | Importe |
|---|---|---|---|---|---|
| M01A0020 | h | Oficial segunda (mano de obra) | 1 | 16.4 | 16.40 |
| M01A0030 | h | Peón | 1 | 15.81 | 15.81 |
|  |  | Total |  |  | 32.21 |

**D32F0020** h Hora de peón, p/conservación y limpieza de inst. personal
32 h × 15.81 (16.28 con costes indirectos) = 520.96
Hora de peón, para conservación y limpieza de instalaciones de personal.

| Código | Ud | Descripción | Rendimiento | Precio | Importe |
|---|---|---|---|---|---|
| M01A0030 | h | Peón | 1 | 15.81 | 15.81 |
|  |  | Total |  |  | 15.81 |

| Medición | Uds. | Largo | Parcial |
|---|---|---|---|
|  | 4 | 8 | 32.00 |
| Total |  |  | 32 |

**E38CB0020** m Cinta bicolor rojo-blanco, balizamiento (material)
Precio: 0.07
Cinta bicolor rojo-blanco, de balizamiento, en rollos de 250 m.

## Precios auxiliares

**A06C0020** m³ Relleno de zanjas compactado con productos procedentes de las mismas.
Precio: 11.59
fs20_b0_i0_ulnone_strike0_cf0 Relleno de zanjas compactado por capas de 30 cm de espesor al proctor modificado del 95 %, con productos procedentes de las mismas, incluso riego, aportaci_u243?n de finos y material de pr_u233?stamos si fuera necesario}_sect}}{_rtf_ansi_deftab720_paperw12240_paperh15840_margl1800_margt1440_margr1800_margb1440_gutter0{_fonttbl{_f0_fcharset1_fswiss_fprq2Segoe UI;}}{_colortbl_red0_green0_blue0;_red255_green255_blue255;}{_sectd_cols1_colsx0_plain_pard_uc1{_header_pard_fi0_li0_ri0_ql_sb0_sa0_sl0_f0_fs20_b0_i0_ulnone_strike0_cf0}{_footer_pard_fi0_li0_ri0_ql_sb0_sa0_sl0_f0_fs20_b0_i0_ulnone_strike0_cf0}{_plain_pard_uc1_pard_fi0_li0_ri0_ql_sb0_sa0_sl0_f0_

| Código | Ud | Descripción | Rendimiento | Precio | Importe |
|---|---|---|---|---|---|
| M01A0010 | h | Oficial primera | 0.1 | 16.8 | 1.68 |
| M01A0030 | h | Peón | 0.32 | 15.81 | 5.06 |
| E01E0010 | m³ | Agua | 0.2 | 2.21 | 0.44 |
| QAA0020 | h | Retroexcavadora 72 kW | 0.1 | 37.14 | 3.71 |
| QBD0020 | h | Compactador manual, tipo pequeño de rodillo vibrante de 0,60 t | 0.1 | 6.96 | 0.70 |
|  |  | Total |  |  | 11.59 |

**A06D0020** m³ Carga mecánica, transporte tierras vertedero, camión, máx. 10 km
Precio: 5.27
Carga mecánica y transporte de tierras a vertedero, con camión de 18 Tn, con un recorrido máximo de 10 Km.

| Código | Ud | Descripción | Rendimiento | Precio | Importe |
|---|---|---|---|---|---|
| QAA0070 | h | Pala cargadora sobre neumáticos, 96 kW, peso en orden de trabajo 10968 kg (maquinaria) | 0.015 | 44.1 | 0.66 |
| QAB0030 | h | Camión basculante 15 t | 0.12 | 38.42 | 4.61 |
|  |  | Total |  |  | 5.27 |

**A06C0030** m³ Relleno localizado con material de excavación.
Precio: 8.8
Relleno localizado con material procedente de la excavación, compactado por capas de 30 cm, al proctor modificado del 95 %, incluso riego.

| Código | Ud | Descripción | Rendimiento | Precio | Importe |
|---|---|---|---|---|---|
| M01A0030 | h | Peón | 0.376 | 15.81 | 5.94 |
| QAA0020 | h | Retroexcavadora 72 kW | 0.05 | 37.14 | 1.86 |
| QBD0020 | h | Compactador manual, tipo pequeño de rodillo vibrante de 0,60 t | 0.08 | 6.96 | 0.56 |
| E01E0010 | m³ | Agua | 0.2 | 2.21 | 0.44 |
|  |  | Total |  |  | 8.8 |

**D02C0030** m³ Excav. manual en zanjas terreno compacto.
Precio: 39.98
Excavación manual en zanjas en terreno compacto, hasta una profundidad de 1,50 m, con extracción de tierras al borde. La medición se hará sobre perfil.

| Código | Ud | Descripción | Rendimiento | Precio | Importe |
|---|---|---|---|---|---|
| M01A0030 | h | Peón | 0.9 | 15.81 | 14.23 |
| QBB0010 | h | Compresor caudal 2,5 m³/min 2 martillos. | 1.9 | 13.55 | 25.75 |
|  |  | Total |  |  | 39.98 |

**A03A0030** m³ Hormigón en masa de fck= 15 N/mm² (03/07/2012)
Precio: 113.03
Hormigón en masa de fck= 15 N/mm², árido machaqueo 16 mm máx., confeccionado con hormigonera.

| Código | Ud | Descripción | Rendimiento | Precio | Importe |
|---|---|---|---|---|---|
| M01A0030 | h | Peón | 2 | 15.81 | 31.62 |
| E01BA0040 | t | Cemento puzolánico, CEM VI/B (P) 32,5 R, granel (material; 03/07/2012) | 0.27 | 167.21 | 45.15 |
| E01CA0010 | t | Arena seca (material) | 0.62 | 19.44 | 12.05 |
| E01CB0070 | t | Arido machaqueo 4-16 mm (material) | 1.25 | 16.5 | 20.63 |
| E01E0010 | m³ | Agua | 0.2 | 2.21 | 0.44 |
| QAD0010 | h | Hormigonera portátil 250 l (maquinaria) | 0.5 | 6.28 | 3.14 |
|  |  | Total |  |  | 113.03 |

**A05AG0020** m² Encofrado y desencof. en paredes de arquetas, cámaras y sótanos.
Precio: 20.31

| Código | Ud | Descripción | Rendimiento | Precio | Importe |
|---|---|---|---|---|---|
| M01A0010 | h | Oficial primera | 0.47 | 16.8 | 7.90 |
| M01A0030 | h | Peón | 0.47 | 15.81 | 7.43 |
| E01IB0010 | m³ | Madera pino gallego en tablas 25 mm | 0.013 | 350 | 4.55 |
| E01IA0110 | m³ | Madera pino gallego | 0.001 | 375 | 0.38 |
| E01MA0020 | kg | Clavos 2" | 0.02 | 2.5 | 0.05 |
|  |  | Total |  |  | 20.31 |

**A02E0040** m³ Mortero 1:3 de cemento e hidrófugo. (10/01/2012)
Precio: 155.11
Mortero 1:3 de cemento, arena y aditivo hidrófugo, M 15, confeccionado con hormigonera, s/RC-08.

| Código | Ud | Descripción | Rendimiento | Precio | Importe |
|---|---|---|---|---|---|
| M01A0030 | h | Peón | 2.4 | 15.81 | 37.94 |
| E01BA0040 | t | Cemento puzolánico, CEM VI/B (P) 32,5 R, granel | 0.44 | 167.21 | 73.57 |
| E01CA0020 | m³ | Arena seca | 0.98 | 29.16 | 28.58 |
| E01E0010 | m³ | Agua | 0.26 | 2.21 | 0.57 |
| E01DF0060 | kg | Aditivo hidrofugante, Würth (material; 10/01/2012) | 2.2 | 5.14 | 11.31 |
| QAD0010 | h | Hormigonera portátil 250 l | 0.5 | 6.28 | 3.14 |
|  |  | Total |  |  | 155.11 |

**equipo014** d. Equipo de fresado (maquinaria; 17/06/2002)
Precio: 2569.92
d. Equipo de frasado de pavimento de aglomerado compuesto por máquina frasadora, camión de caja fija, barredora autopropulsada, 3 peones y 1 capataz.

| Código | Ud | Descripción | Rendimiento | Precio | Importe |
|---|---|---|---|---|---|
| maq0018 | H. | Fresadora de aglomerado (maquinaria; 17/06/2002) | 8 | 100.6 | 804.80 |
| maq0014 | H. | Camión caja fija carga 10 Tn. (maquinaria; 17/06/2002) | 8 | 46.21 | 369.68 |
| maq0016 | H. | Barredora autopropulsada (maquinaria; 05/09/2006) | 8 | 110 | 880.00 |
| PEON | H. | Peón ordinario (mano de obra; 04/12/2023) | 24 | 15.81 | 379.44 |
| CAPATAZ | H. | Capataz (mano de obra; 04/12/2023) | 8 | 17 | 136.00 |
|  |  | Total |  |  | 2569.92 |

**A09B0020** m² Riego de adherencia con emulsión ECR-1 (0,6 kg/m²)
Precio: 1.88
Riego de adherencia realizado con emulsión ECR-1 (0,6 kg/m²), extendido.

| Código | Ud | Descripción | Rendimiento | Precio | Importe |
|---|---|---|---|---|---|
| E01KA0030 | kg | Emulsión bituminosa catiónica C60B3 ADH (ECR-1) a granel (material) | 0.6 | 0.93 | 0.56 |
| QAF0030 | h | Camión bituminador (maquinaria) | 0.02 | 49.28 | 0.99 |
| M01A0010 | h | Oficial primera | 0.01 | 16.8 | 0.17 |
| M01A0030 | h | Peón | 0.01 | 15.81 | 0.16 |
|  |  | Total |  |  | 1.88 |

**D29FD0110** m² Capa de rodadura de calzada, AC 16 surf D (antiguo D-12) e=6 cm (31/05/2006)
Precio: 13.13
Capa de rodadura de calzada, de 6 cm de espesor, realizada con mezcla asfáltica en caliente tipo hormigón bituminoso, densa, AC 16 surf D (antiguo D-12), con marcado CE según UNE-EN 13108-1, puesta en obra, extendida y compactada. Densidad 2,4 t/m³

| Código | Ud | Descripción | Rendimiento | Precio | Importe |
|---|---|---|---|---|---|
| A09C0030 | t | Mezcla asfáltica en caliente, AC 16 surf D (antiguo D-12) (31/05/2006) | 0.138 | 95.16 | 13.13 |
|  |  | Total |  |  | 13.13 |

**A02A0030** m³ Mortero 1:5 de cemento (03/07/2012)
Precio: 123.87
Mortero 1:5 de cemento y arena, M-7,5, confeccionado con hormigonera, s/RC-08
.

| Código | Ud | Descripción | Rendimiento | Precio | Importe |
|---|---|---|---|---|---|
| M01A0030 | h | Peón | 2.4 | 15.81 | 37.94 |
| E01BA0040 | t | Cemento puzolánico, CEM VI/B (P) 32,5 R, granel | 0.3 | 167.21 | 50.16 |
| E01CA0020 | m³ | Arena seca | 1.1 | 29.16 | 32.08 |
| E01E0010 | m³ | Agua | 0.25 | 2.21 | 0.55 |
| QAD0010 | h | Hormigonera portátil 250 l | 0.5 | 6.28 | 3.14 |
|  |  | Total |  |  | 123.87 |

**A01B0010** m³ Pasta de cemento (03/07/2012)
Precio: 184.32
Pasta de cemento, amasada a mano, s/RC-08.

| Código | Ud | Descripción | Rendimiento | Precio | Importe |
|---|---|---|---|---|---|
| M01A0030 | h | Peón | 2 | 15.81 | 31.62 |
| E01BA0040 | t | Cemento puzolánico, CEM VI/B (P) 32,5 R, granel | 0.9 | 167.21 | 150.49 |
| E01E0010 | m³ | Agua | 1 | 2.21 | 2.21 |
|  |  | Total |  |  | 184.32 |

**A02A0040** m³ Mortero 1:6 de cemento (03/07/2012)
Precio: 115.51
Mortero 1:6 de cemento y arena, M 5, confeccionado con hormigonera, s/RC-08.

| Código | Ud | Descripción | Rendimiento | Precio | Importe |
|---|---|---|---|---|---|
| M01A0030 | h | Peón | 2.4 | 15.81 | 37.94 |
| E01BA0040 | t | Cemento puzolánico, CEM VI/B (P) 32,5 R, granel | 0.25 | 167.21 | 41.80 |
| E01CA0020 | m³ | Arena seca | 1.1 | 29.16 | 32.08 |
| E01E0010 | m³ | Agua | 0.25 | 2.21 | 0.55 |
| QAD0010 | h | Hormigonera portátil 250 l | 0.5 | 6.28 | 3.14 |
|  |  | Total |  |  | 115.51 |

**A03A0010** m³ Hormigón en masa de fck= 10 N/mm² (03/07/2012)
Precio: 106.68
Hormigón en masa de fck= 10 N/mm², árido machaqueo 32 mm máx., confeccionado con hormigonera.

| Código | Ud | Descripción | Rendimiento | Precio | Importe |
|---|---|---|---|---|---|
| M01A0030 | h | Peón | 2 | 15.81 | 31.62 |
| E01BA0040 | t | Cemento puzolánico, CEM VI/B (P) 32,5 R, granel | 0.225 | 167.21 | 37.62 |
| E01CA0010 | t | Arena seca | 0.6 | 19.44 | 11.66 |
| E01CB0090 | t | Arido machaqueo 16-32 mm (material) | 1.2 | 18.5 | 22.20 |
| E01E0010 | m³ | Agua | 0.2 | 2.21 | 0.44 |
| QAD0010 | h | Hormigonera portátil 250 l | 0.5 | 6.28 | 3.14 |
|  |  | Total |  |  | 106.68 |

**A06B0020** m³ Excavación manual en pozos.
Precio: 74.53
Excavación manual en pozos en cualquier clase de terreno con acopio de escombros resultantes al borde.

| Código | Ud | Descripción | Rendimiento | Precio | Importe |
|---|---|---|---|---|---|
| M01A0030 | h | Peón | 3 | 15.81 | 47.43 |
| QBB0010 | h | Compresor caudal 2,5 m³/min 2 martillos. | 2 | 13.55 | 27.10 |
|  |  | Total |  |  | 74.53 |

**A09C0030** t Mezcla asfáltica en caliente, AC 16 surf D (antiguo D-12) (31/05/2006)
Precio: 95.16
Mezcla asfáltica en caliente, AC 16 surf D (antiguo D-12), extendida y compactada, incluso fabricación y transporte de planta a obra. Densidad media = 2,40 tm/m³

| Código | Ud | Descripción | Rendimiento | Precio | Importe |
|---|---|---|---|---|---|
| E01CB0010 | t | Arido machaqueo 0-4 mm (material) | 0.6 | 18.5 | 11.10 |
| E01CB0030 | t | Arido machaqueo 4-8 mm (material) | 0.25 | 17 | 4.25 |
| E01CB0050 | t | Arido machaqueo 8-16 mm (material) | 0.1 | 16.5 | 1.65 |
| E01BA0040 | t | Cemento puzolánico, CEM VI/B (P) 32,5 R, granel | 0.04 | 167.21 | 6.69 |
| E01KA0010 | t | Betún asfáltico B 50/70, a granel, s/UNE-EN 12591. (material) | 0.07 | 720 | 50.40 |
| QAF0060 | h | Planta de mezclas asfálticas en caliente (maquinaria) | 0.02 | 370.94 | 7.42 |
| QAF0050 | h | Extendedora asfálticas de ruedas, 55 kW, peso en orden de trabajo 6600 kg (maquinaria) | 0.02 | 75.18 | 1.50 |
| QAA0070 | h | Pala cargadora sobre neumáticos, 96 kW | 0.02 | 44.1 | 0.88 |
| QAF0040 | h | Compactador de neumáticos, 98 kW, peso en orden de trabajo lastre máximo 27000 kg (maquinaria) | 0.02 | 53.04 | 1.06 |
| QAF0070 | h | Apisonadora estática. (maquinaria) | 0.02 | 31.11 | 0.62 |
| QAB0020 | ud | Transporte t mezcla asfált. planta-tajo (maquinaria; 31/05/2006) | 1 | 4.7 | 4.70 |
| M01A0030 | h | Peón | 0.15 | 15.81 | 2.37 |
| M01A0010 | h | Oficial primera | 0.15 | 16.8 | 2.52 |
|  |  | Total |  |  | 95.16 |

## Recursos

**U04E0020** h Cortadora de pavimento asfalto/hormigón
Cortadora de pavimento de asfalto u hormigón, profundidad de corte hasta 200 mm

**QAA0020** h Retroexcavadora 72 kW
Retroexcavadora sobre ruedas, 72 kW, peso en orden de trabajo 8140 kg

**E28EC0040** m Tubería saneam. PEAD SN8 D 315 mm, Condusan
Tubería saneamiento PEAD SN8 D 315 mm, PNE-prEN 13476-1, Condusan de Tuyper

**QAC0010** h Camión grúa 20 t
Camión grúa de 20 t, pluma de 23 m

**E01HCA0010** m³ Horm prep HM-20/B/20/X0
e255;}{_sectd_cols1_colsx0_plain_pard_uc1{_header_pard_fi0_li0_ri0_ql_sb0_sa0_sl0_f0_fs20_b0_i0_ulnone_strike0_cf0}{_footer_pard_fi0_li0_ri0_ql_sb0_sa0_sl0_f0_fs20_b0_i0_ulnone_strike0_cf0}{_plain_pard_uc1_pard_fi0_li0_ri0_ql_sb0_sa0_sl0_f0_fs20_b0_i0_ulnone_strike0_cf0 Emulsi_u243?n bituminosa cati_u243?nica C60B3 ADH (antigua ECR-1), a granel, para riegos de adherencia s/UNE-EN 13808.}_sect}}{_rtf_ansi_deftab720_paperw12240_paperh15840_margl1800_margt1440_margr1800_margb1440_gutter0{_fonttbl{_f0_f

**E28BCA0110** ud Tapa redonda articulada y marco octogonal p/ calzada, ø 600 mm, fund dúctil, D-400, TWINO SR, EJ-NORINCO
Tapa redonda articulada y marco octogonal de fundición dúctil para calzada, soporte elástico de polietileno clipado sobre el marco anti-ruido y anti-desplazamiento, bloqueo de seguridad a 90º y extraíble en posición vertical, autocentrada en su marco por 5 guías, con medidas exteriores de marco ø 850x100 mm y hueco libre de ø 600 mm, clase D-400, certificado AENOR, peso del conjunto tapa y marco de 52 Kg, con marcado fundido en relieve antideslizante, s/ norma EN-124, ref TWINO SR, de EJ-NORINCO

**E28AC0050** ud Cono de pozo 1200/625x850 (Dxh) e=120 mm i/pates
Cono de pozo prefabricado de 1200/625x1000 (Dxh) mm, e=160 mm, de hormigón armado c/pates, con marcado CE s/UNE-EN 1917 y UNE 127917.

**E28AC0060** ud Anillo de pozo 1200/1000 (Dxh) e=120 mm i/pates
Anillo de pozo prefabricado de 1200/1200 (Dxh) mm, e=160 mm, de hormigón armado c/pates, con marcado CE s/UNE-EN 1917 y UNE 127917.

**E28EBB0040** m Tub. PVC-U saneam. D 200 mm j. elást. SN-4, TERRAIN
Tubería PVC-U saneamiento D 200 mm junta elástica e=4,9 mm, UNE EN 1401-1, serie SN-4, TERRAIN

**E28BBA0110** ud Tapa y marco cuadrado, 400x400 mm fund dúctil, C-250, SHCC 500, EJ-NORINCO
Tapa y marco cuadrado de fundición dúctil, 4 patines de goma clipados sobre el marco impidiendo el contacto metal/metal entre tapa y marco y anti-ruido, marco con perfil sifónico para evitar salida de olores, con medidas exteriores de marco 500x500x50 mm y hueco libre de 400x400 mm, certificado AENOR, clase C-250, peso del conjunto tapa y marco de 28 Kg, con marcado fundido en relieve antideslizante, s/ norma EN-124, ref SHCC 500, de EJ-NORINCO

**P09.08** m Rejilla imbornal fundición dúctil D-400
REJILLA ARTIC. RECT. AMOVIBLE/REVERS. NORINCO "BARCINO" 1030 x 528 CL D400 C/KIT DE SUJECION EXTRA.
REJA MARCA EJ (antiguo NORINCO) Mod.- BARCINO, REJILLA DE CORONAMIENTO DE FUNDICIÓN DÚCTIL SEGÚN ISO 1083 (TIPO 500-7) Y EN 1563.
CONFORME A LA CLASE D-400 DE LA NORMA EN 124: 2015, FUERZA DE ENSAYO: 400 Kn, CON CERTIFICADO AENOR DE PRODUCTO, ARTICULADA, AMOVIBLE CON BARROTES A 45º CON UN MARCO RECTANGULAR MONOBLOQUE DE 100 mm DE ALTURA, LAS REJAS SON REVERSIBLES 90º SOBRE PLANO HORIZONTAL, PARA PODER COLOCARSE A CADA LADO DE LA CALZADA, ASIENTO EN V CON BLOCAJE, ESTABILIDAD, AUSENCIA DE RUIDO Y REGISTRABLE PARA SU ANTENIMIENTO,.
KIT DE 7 ANCLAJES CON SU TORNILLERIA.
CON PINTURA PIDROSOLUBLE NEGRA, NO TOXICA, NO INFLAMABLE Y NO CONTAMINANTE SEGÚN BS 2416. DIMENSIONES EXTERIORES (AxA´) = 1.030 mm x 528 mm DIMENSIONES INTERIORES (0x0´) = 910 mm X 408 mm H = 102 mm DIMENSIONES (CxC´) = 1.000 mm x 500 mm PESO REJILLA = 38,5 kg PESO TOTAL = 117 kg SUPERFICIE TRAGANTE = 2.012 cm2.

**E01HAA0010** m³ Horm prep HM-20/B/20/X0, bombeado
Hormigón preparado HM-20/B/20/X0, bombeado

**E35HD0040** l Pintura de señalización vial, PALVEROL SEÑALIZACIÓN TRÁFICO
Esmalte para señalización vial, blanca roja y amarilla, con un rendimiento teórico por mano de 6-8 m²/l, PALVEROL SEÑALIZACIÓN TRÁFICO, de Palcanarias

**QAF0080** h Máquina pintabandas autopropuls airless
Máquina pintabandas autopropuls. airless

**E33LA0010** ud Bordill acera de hormigón 100x30x17-15 cm
Bordillo acera de hormigón 100x30x17-15 cm, con marcado CE

**E33A0010** m² Baldosa hidraúlica tipo Santo Domingo
Baldosa de hormigón 33X33X3 cm, con marcado CE

**P99.11** Ud Gafa antipartículas policarbonato
Gafa antipartículas de policarbonato, Astrospec, CE EN 166.

**E38BB0040** ud Valla cerram obras malla electros de acero galv de 3,5x2 m i/postes
Valla p/cerramiento de obras de paneles de malla electrosoldada de acero galvanizado de 3,5x2 m y postes de tubo de ø=40 mm

**E38CA0030** ud Señal cartel obras, PVC, 45x30 cm
Señal de cartel de obras, PVC, 45x30 cm

**E38CA0020** ud Señal obligatoriedad, prohibición y peligro
Señal de obligatoriedad, prohibición y peligro p/señaliz. provisional, PVC, D=30 cm.

**E38CB0050** ud Lámpara intermitente p/señaliz. obras
Lámpara intermitente p/señalización de obras i/pilas y soporte metálico

**E38DA0030** ud Transp., descarga y post. recogida caseta obra
Transporte, descarga y posterior recogida de caseta de obra.

**E38DA0020** ud Caseta tipo vest., almacén o comedor, 6x2,4x2,4 m
Caseta tipo vestuario, almacén o comedor de 6,0 x 2,4 x 2,4 m.

**E38E0010** ud Botiquín metál. tipo maletín c/contenido
Botiquín metálico tipo maletín preparado para colgar en pared, con contenido.

**E01BA0040** t Cemento puzolánico, CEM VI/B (P) 32,5 R, granel
Cemento puzolánico, CEM VI/B (P) 32,5 R, UNE-EN 197-1, tipo VI/B, con puzolana natural (P), clase de resistencia 32,5 N/mm² y alta resistencia inicial, a granel, con marcado CE.

**E01DF0060** kg Aditivo hidrofugante, Würth
Aditivo líquido, para fabricación de hormigón y mortero, impermeable al agua, dosificación entre 0,5% y 2% peso del cemento, ref.-0893 578 5, Würth

**E01KA0030** kg Emulsión bituminosa catiónica C60B3 ADH (ECR-1) a granel
Emulsión bituminosa catiónica C60B3 ADH (antigua ECR-1), a granel, para riegos de adherencia s/UNE-EN 13808.

**QAF0030** h Camión bituminador
Arido machaqueo 8-16 mm
